# Mur de contenció de peces prefabricades de formigó. Sistema Allan Block "BREINCO"

- Propietat de l'arxiu: CYPE Ingenieros S.A.
- Format: FIEBDC-3/2016
- Programa: Generador de preus de la construcció. CYPE Ingenieros, S.A.
- Data: 25/01/2025
- Divisa: EUR
- Costos indirectes: 3 %
- IVA: 21 %

## C Fonamentacions

### CC Contencions

#### CCY Sistemes de murs de contenció

**CCY010** m² Mur de contenció de peces prefabricades de formigó. Sistema Allan Block "BREINCO".
Mur de contenció de terres, de gravedat, sistema Allan Block compost de peces prefabricades de formigó, AB Three "BREINCO", color Grey, de 46x20x30,5 cm, amb una inclinació del mur de 3° i 0,8 m d'altura.
Criteri de valoració econòmica: El preu no inclou les peces de coronació, la rasa de sanejament, el material de reblert, el tub drenant ni la fonamentació.
Inclou: Replanteig. Col·locació de la filada base. Col·locació de les peces per filades a nivell.
Criteri d'amidament de projecte: Superfície mesurada en projecció vertical, segons documentació gràfica de Projecte.
Criteri de mesura d'obra: Es mesurarà, en projecció vertical, la superfície realment executada segons especificacions de Projecte.

| Codi | Ut | Descripció | Rendiment | Preu | Import |
|---|---|---|---|---|---|
| mt47phv010aa | U | Peça prefabricada de formigó, AB Three "BREINCO", color Grey, de 46x20x30,5 cm, per a formació de mur de contenció de terres, amb una inclinació del mur de 3° i un consum aproximat de 11,7 peces/m², segons UNE-EN 771-3. (material) | 11.817 | 4.38 | 51.758 |
| mo041 | h | Oficial 1ª construcció d'obra civil. (mà d'obra) | 0.959 | 29.67 | 28.454 |
| mo087 | h | Ajudant construcció d'obra civil. (mà d'obra) | 0.959 | 26.39 | 25.308 |
| % | % | Costos directes complementaris | 2 % | 105.520 | 2.110 |
|  |  | Costos directes |  |  | 107.630 |

Residus:
- col·locació: mt47phv010aa; factor de residu 0.0105

## Recursos

**mt47phv010aa** U Peça prefabricada de formigó
Dades tècniques: Cost energètic 20.814 MJ; Emissió de CO2 2.712 kg; Codi LER 17 01 01; Massa de l'element 34 kg; Volum 0.022667 m3
Residus:
- embalatge: re170201 Fusta. (component de residu); rendiment 0.017 kg; Codi LER 17 02 01; Massa de l'element 1 kg; Volum 0.000909 m3
- embalatge: re170203 Plàstic. (component de residu); rendiment 0.005 kg; Codi LER 17 02 03; Massa de l'element 1 kg; Volum 0.001667 m3
